# Sistema de recirculación de agua "NESS"

- Propiedad del archivo: CYPE INGENIEROS, S.A.
- Formato: FIEBDC-3/2002
- Divisa: EUR
- Costes indirectos: 3.00 %
- IVA: 21.00 %

**IFS010** Ud Sistema de recirculación de agua "NESS", colocado superficialmente, formado por 1 kit básico, compuesto de 1 módulo de bombeo, de 140x110x170 mm, 1 módulo de bypass, de 80x70x130 mm y 1 pulsador modelo Pacífico Blanco, de 73x36x73 mm.
Suministro e instalación de sistema de recirculación de agua "NESS", colocado superficialmente, formado por 1 kit básico, formado por 1 módulo de bombeo, de 140x110x170 mm, compuesto por caja de plástico ABS autoextinguible con tapa, bomba circuladora para alimentación monofásica a 230 V y 50 Hz de frecuencia, potencia eléctrica máxima de 100 W, presión máxima de trabajo 10 bar, conexiones roscadas macho de 1/2" de diámetro, emisor y receptor vía radio, botón de asociación a módulo de bypass, led indicador de estado, cable eléctrico de conexión de 3 m de longitud, y tapa embellecedora con tacos y tornillos, 1 módulo de bypass, de 80x70x130 mm, compuesto por caja de plástico ABS autoextinguible con tapa, electroválvula de 12 V, potencia eléctrica máxima de 15 W, conexiones roscadas macho de 1/2" de diámetro con indicadores de colocación, transformador 230/12 V, emisor y receptor vía radio, botón de asociación a módulo de bombeo, botón de asociación a pulsador, leds indicadores de estado, cable eléctrico de conexión de 3 m de longitud, y tapa embellecedora con tacos y tornillos y 1 pulsador modelo Pacífico Blanco, de 73x36x73 mm, compatible con las gamas Arco y Tacto de NIESSEN y ABB, compuesto por pulsador capacitivo sin contacto, con leds indicadores de estado, tensión asignada 250 V, emisor y receptor vía radio, botón de programación y tapa. Incluso elementos de montaje, y demás accesorios necesarios para su correcto funcionamiento. Totalmente montado, conexionado y probado.
Incluye: Replanteo. Sincronización del sistema. Colocación y fijación de los módulos. Conexionado con las redes de conducción de agua y eléctrica.
Criterio de medición de proyecto: Número de unidades previstas, según documentación gráfica de Proyecto.
Criterio de medición de obra: Se medirá el número de unidades realmente ejecutadas según especificaciones de Proyecto.

| Código | Ud | Descripción | Rendimiento | Precio | Importe |
|---|---|---|---|---|---|
| mt37nes100a | Ud | Kit básico "NESS", para colocar en superficie, formado por 1 módulo de bombeo, de 140x110x170 mm, compuesto por caja de plástico ABS autoextinguible con tapa, bomba circuladora para alimentación monofásica a 230 V y 50 Hz de frecuencia, potencia eléctrica máxima de 100 W, presión máxima de trabajo 10 bar, conexiones roscadas macho de 1/2" de diámetro, emisor y receptor vía radio, botón de asociación a módulo de bypass, led indicador de estado, cable eléctrico de conexión de 3 m de longitud, y tapa embellecedora con tacos y tornillos, 1 módulo de bypass, de 80x70x130 mm, compuesto por caja de plástico ABS autoextinguible con tapa, electroválvula de 12 V, potencia eléctrica máxima de 15 W, conexiones roscadas macho de 1/2" de diámetro con indicadores de colocación, transformador 230/12 V, emisor y receptor vía radio, botón de asociación a módulo de bombeo, botón de asociación a pulsador, leds indicadores de estado, cable eléctrico de conexión de 3 m de longitud, y tapa embellecedora con tacos y tornillos y 1 pulsador modelo Pacífico Blanco, de 73x36x73 mm, compatible con las gamas Arco y Tacto de NIESSEN y ABB, compuesto por pulsador capacitivo sin contacto, con leds indicadores de estado, tensión asignada 250 V, emisor y receptor vía radio, botón de programación y tapa. (material) | 1.000 | 313.97 | 313.97 |
| mt37nes101 | Ud | Material auxiliar para montaje del kit básico "NESS" en instalaciones de fontanería de cobre. (material) | 1.000 | 20.66 | 20.66 |
| mo008 | h | Oficial 1ª fontanero. (mano de obra) | 2.000 | 18.13 | 36.26 |
| mo107 | h | Ayudante fontanero. (mano de obra) | 2.000 | 16.40 | 32.80 |
| mo003 | h | Oficial 1ª electricista. (mano de obra) | 1.850 | 18.13 | 33.54 |
| % | % | Costes directos complementarios | 4 % | 437.23 | 17.49 |
|  |  | Costes directos |  |  | 454.72 |
